# H77 Handwerksmeisterei
Leistungsbeschreibung (GAEB 90, DA81)
Währung: EUR
Auftraggeber: MUL-CT

## Zusätzlicher Text
Leistungsverzeichnis

Vergabenummer: 2026-00031-Generalplaner_H77

Objekt:  Haus 77
  Medizinische Universität Lausitz - Carl Thiem (MUL-CT)
  Körperschaft des öffentlichen Rechts
  Thiemstrasse 111
  03048 Cottbus

Teilobjekt:  Umbau Haus 77 Handwerksmeisterei

Gewerk:  Generalplanung

Auftraggeber:  Medizinische Universität Lausitz - Carl Thiem KdöR
  Thiemstrasse 111
  03048 Cottbus

Inhalt:  Leistungsverzeichnis

## H77 Generalplanung
Datum: 27.01.26

### 1 Leistungsstufe 1 (Leistungsphase 1-4)

#### 1.1 Termine

##### 1.1.1 Bauherrenbesprechungen Planung

**1.1.1.1 Planungsbesprechung online < 2 h**
Planungsbesprechung online < 2 h

Teilnahme an online Planungsbesprechungen bis 2 h
Führen des Protokolls inkl. Vor- und Nachbereitung der
Preis ist unabhängig von der Anzahl der Teilnehmer des
Auftragnehmers
Menge: 8,000 St

**1.1.1.2 Planungsbesprechung online > 2 h < 4 h**
Planungsbesprechung online > 2 h < 4 h

Teilnahme an online Planungsbesprechungen größer 2 h
bis 4 h
Führen des Protokolls inkl. Vor- und Nachbereitung der
Preis ist unabhängig von der Anzahl der Teilnehmer des
Auftragnehmers
Menge: 8,000 St

**1.1.1.3 Planungsbesprechung Präsenztermin in Cottbus**
Planungsbesprechung Präsenztermin in Cottbus

Teilnahme an Planungsbesprechungen in Präsenz in
Cottbus am Sitz des Auftraggebers, Führen des
Protokolls inkl. Vor- und Nachbereitung, der Preis ist
unabhängig von der Anzahl der Teilnehmer des
Auftragnehmers.
Menge: 8,000 St

#### 1.2 Gebäude und Innenräume

*Hinweis*
Kalkulationsgrundlagen

Gebäude und Innenräume

anrechenbare Kosten:  882.700 ?
HZ: II

Kein Umbauzuschlag gemäß §36 HOAI

##### 1.2.1 LP 1 - Grundlagenermittlung Gebäude und Innenräume

**1.2.1.1 Grundleistungen LP 1 Gebäude und Innenräume**
Grundleistungen LP 1 Gebäude und Innenräume

Leistungen gemäß Anlage 10 (zu § 34 Absatz 4, § 35
Absatz 7) der HOAI (Fassung 2021):

a) Klären der Aufgabenstellung auf Grundlage der
Vorgaben oder der Bedarfsplanung des Auftraggebers
b) Ortsbesichtigung
c) Beraten zum gesamten Leistungs- und
Untersuchungsbedarf
d) Formulieren der Entscheidungshilfen für die Auswahl
anderer an der Planung fachlich Beteiligter
e) Zusammenfassen, Erläutern und Dokumentieren der
Ergebnisse
Menge: 1,000 psch

**1.2.1.2 Besondere Leistungen LP 1 Gebäude und Innenräume**
Besondere Leistungen LP 1 Gebäude und Innenräume

Leistungen gemäß Anlage 10 (zu § 34 Absatz 4, § 35
Absatz 7) der HOAI (Fassung 2021):

- Bestandsaufnahme
- Schadstoffuntersuchung
Menge: 1,000 psch

**1.2.1.3 Nebenkosten**
*** Zuschlagsposition

##### 1.2.2 LP 2 - Vorplanung Gebäude und Innenräume

**1.2.2.1 Grundleistungen LP 2 Gebäude und Innenräume**
Grundleistungen LP 2 Gebäude und Innenräume

Leistungen gemäß Anlage 10 (zu § 34 Absatz 4, § 35
Absatz 7) der HOAI (Fassung 2021):

a) Analysieren der Grundlagen, Abstimmen der Leistungen
mit den fachlich an der Planung Beteiligten
b) Abstimmen der Zielvorstellungen, Hinweisen auf
Zielkonflikte
c) Erarbeiten der Vorplanung, Untersuchen, Darstellen
und Bewerten von Varianten nach gleichen Anforderungen,
Zeichnungen im Maßstab nach Art und Größe des Objekts
d) Klären und Erläutern der wesentlichen Zusammenhänge,
Vorgaben und Bedingungen
(zum Beispiel städtebauliche, gestalterische,
funktionale, technische, wirtschaftliche, ökologische,
bauphysikalische, energiewirtschaftliche, soziale,
öffentlich-rechtliche)
e) Bereitstellen der Arbeitsergebnisse als Grundlage
für die anderen an der Planung fachlich Beteiligten
sowie Koordination und Integration von deren Leistungen
f) Vorverhandlungen über die Genehmigungsfähigkeit
g) Kostenschätzung nach DIN 276, Vergleich mit den
finanziellen Rahmenbedingungen
h) Erstellen eines Terminplans mit den wesentlichen
Vorgängen des Planungs- und Bauablaufs
i) Zusammenfassen, Erläutern und Dokumentieren der
Ergebnisse
Menge: 1,000 psch

**1.2.2.2 Besondere Leistungen LP 2 Gebäude und Innenräume**
Besondere Leistungen LP 2 Gebäude und Innenräume

Leistungen gemäß Anlage 10 (zu § 34 Absatz 4, § 35
Absatz 7) der HOAI (Fassung 2021):

- Aufstellen von Raumbüchern
Menge: 1,000 psch

**1.2.2.3 Nebenkosten**
*** Zuschlagsposition
Nebenkosten 1.2.2.1-1.2.2.2

##### 1.2.3 LP 3 - Entwurfsplanung Gebäude und Innenräume

**1.2.3.1 Grundleistungen LP 3 Gebäude und Innenräume**
Grundleistungen LP 3 Gebäude und Innenräume

Leistungen gemäß Anlage 10 (zu § 34 Absatz 4, § 35
Absatz 7) der HOAI (Fassung 2021):

a) Erarbeiten der Entwurfsplanung, unter weiterer
Berücksichtigung der wesentlichen Zusammenhänge,
Vorgaben und Bedingungen (zum Beispiel städtebauliche,
gestalterische, funktionale, technische,
wirtschaftliche, ökologische, soziale,
öffentlich-rechtliche) auf der Grundlage der Vorplanung
und als Grundlage für die weiteren Leistungsphasen und
die erforderlichen öffentlich-rechtlichen Genehmigungen
unter Verwendung der Beiträge anderer an der Planung
fachlich Beteiligter.
Zeichnungen nach Art und Größe des Objekts im
erforderlichen Umfang und Detaillierungsgrad unter
Berücksichtigung aller fachspezifischen Anforderungen,
zum Beispiel bei Gebäuden im Maßstab 1:100, zum
Beispiel bei Innenräumen im Maßstab 1:50 bis 1:20
b) Bereitstellen der Arbeitsergebnisse als Grundlage
für die anderen an der Planung fachlich Beteiligten
sowie Koordination und Integration von deren Leistungen
c) Objektbeschreibung
d) Verhandlungen über die Genehmigungsfähigkeit
e) Kostenberechnung nach DIN 276 und Vergleich mit der
Kostenschätzung
f) Fortschreiben des Terminplans
g) Zusammenfassen, Erläutern und Dokumentieren der
Ergebnisse
Menge: 1,000 psch

**1.2.3.2 Besondere Leistungen LP 3 Gebäude und Innenräume**
Besondere Leistungen LP 3 Gebäude und Innenräume

Leistungen gemäß Anlage 10 (zu § 34 Absatz 4, § 35
Absatz 7) der HOAI (Fassung 2021):

- Fortschreiben von Raumbüchern
Menge: 1,000 psch

**1.2.3.3 Nebenkosten**
*** Zuschlagsposition

##### 1.2.4 LP 4 - Genehmigungsplanung Gebäude und Innenräume

**1.2.4.1 Grundleistungen LP 4 Gebäude**
Grundleistungen LP 4 Gebäude

Leistungen gemäß Anlage 10 (zu § 34 Absatz 4, § 35
Absatz 7) der HOAI (Fassung 2021):

a) Erarbeiten und Zusammenstellen der Vorlagen und
Nachweise für öffentlich-rechtliche Genehmigungen oder
Zustimmungen einschließlich der Anträge auf Ausnahmen
und Befreiungen, sowie notwendiger Verhandlungen mit
Behörden unter Verwendung der Beiträge anderer an der
Planung fachlich Beteiligter
b) Einreichen der Vorlagen
c) Ergänzen und Anpassen der Planungsunterlagen,
Beschreibungen und Berechnungen
Menge: 1,000 psch

**1.2.4.2 Nebenkosten**
*** Zuschlagsposition

#### 1.3 Tragwerksplanung

*Hinweis*
Kalkulationsgrundlagen

Tragwerk

anrechenbare Baukosten  383.000 ?
HZ: II

##### 1.3.1 LP 1 - Grundlagenermittlung Tragwerk

**1.3.1.1 Grundleistungen LP 1 Tragwerksplanung**
Grundleistungen LP 1 Tragwerksplanung

Leistungen gemäß Anlage 14 (zu § 51 Absatz 5, § 52
Absatz 2) der HOAI (Fassung 2021):

a) Klären der Aufgabenstellung auf Grund der Vorgaben
oder der Bedarfsplanung des Auftraggebers im Benehmen
mit dem Objektplaner
b) Zusammenstellen der die Aufgabe beeinflussenden
Planungsabsichten
c) Zusammenfassen, Erläutern und Dokumentieren der
Ergebnisse
Menge: 1,000 psch

**1.3.1.2 Nebenkosten**
*** Zuschlagsposition

##### 1.3.2 LP 2 - Vorplanung Tragwerk

**1.3.2.1 Grundleistungen LP 2 Tragwerksplanung**
Grundleistungen LP 2 Tragwerksplanung

Leistungen gemäß Anlage 14 (zu § 51 Absatz 5, § 52
Absatz 2) der HOAI (Fassung 2021):

a) Analysieren der Grundlagen
b) Beraten in statisch-konstruktiver Hinsicht unter
Berücksichtigung der Belange der Standsicherheit, der
Gebrauchsfähigkeit und der Wirtschaftlichkeit
c) Mitwirken bei dem Erarbeiten eines Planungskonzepts
einschließlich Untersuchung der Lösungsmöglichkeiten
des Tragwerks unter gleichen Objektbedingungen mit
skizzenhafter Darstellung, Klärung und Angabe der für
das Tragwerk wesentlichen konstruktiven Festlegungen
für zum Beispiel Baustoffe, Bauarten und
Herstellungsverfahren, Konstruktionsraster und
Gründungsart
d) Mitwirken bei Vorverhandlungen mit Behörden und
anderen an der Planung fachlich Beteiligten über die
Genehmigungsfähigkeit
e) Mitwirken bei der Kostenschätzung und bei der
Terminplanung
f) Zusammenfassen, Erläutern und Dokumentieren der
Ergebnisse
Menge: 1,000 psch

**1.3.2.2 Nebenkosten**
*** Zuschlagsposition

##### 1.3.3 LP 3 - Entwurfsplanung Tragwerk

**1.3.3.1 Grundleistungen LP 3 Tragwerksplanung**
Grundleistungen LP 3 Tragwerksplanung

Leistungen gemäß Anlage 14 (zu § 51 Absatz 5, § 52
Absatz 2) der HOAI (Fassung 2021):

a) Erarbeiten der Tragwerkslösung, unter Beachtung der
durch die Objektplanung integrierten Fachplanungen, bis
zum konstruktiven Entwurf mit zeichnerischer
Darstellung
b) Überschlägige statische Berechnung und Bemessung
c) Grundlegende Festlegungen der konstruktiven Details
und Hauptabmessungen des Tragwerks für zum Beispiel
Gestaltung der tragenden Querschnitte, Aussparungen und
Fugen; Ausbildung der Auflager- und Knotenpunkte sowie
der Verbindungsmittel
d) Überschlägiges Ermitteln der Betonstahlmengen im
Stahlbetonbau, der Stahlmengen im Stahlbau und der
Holzmengen im Ingenieurholzbau
e) Mitwirken bei der Objektbeschreibung bzw. beim
Erläuterungsbericht
f) Mitwirken bei Verhandlungen mit Behörden und anderen
an der Planung fachlich Beteiligten über die
Genehmigungsfähigkeit
g) Mitwirken bei der Kostenberechnung und bei der
Terminplanung
h) Mitwirken beim Vergleich der Kostenberechnung mit
der Kostenschätzung
i) Zusammenfassen, Erläutern und Dokumentieren der
Ergebnisse
Menge: 1,000 psch

**1.3.3.2 Nebenkosten**
*** Zuschlagsposition

##### 1.3.4 LP 4 - Genehmigungsplanung Tragwerk

**1.3.4.1 Grundleistung LP 4 Tragwerksplanung**
Grundleistung LP 4 Tragwerksplanung

Leistungen gemäß Anlage 14 (zu § 51 Absatz 5, § 52
Absatz 2) der HOAI (Fassung 2021):

a) Aufstellen der prüffähigen statischen Berechnungen
für das Tragwerk unter Berücksichtigung der
vorgegebenen bauphysikalischen Anforderungen
b) Bei Ingenieurbauwerken: Erfassen von normalen
Bauzuständen
c) Anfertigen der Positionspläne für das Tragwerk oder
Eintragen der statischen Positionen, der
Tragwerksabmessungen, der Verkehrslasten, der Art und
Güte der Baustoffe und der Besonderheiten der
Konstruktionen in die Entwurfszeichnungen des
Objektplaners
d) Zusammenstellen der Unterlagen der Tragwerksplanung
zur Genehmigung
e) Abstimmen mit Prüfämtern und Prüfingenieuren oder
Eigenkontrolle
f) Vervollständigen und Berichtigen der Berechnungen
und Pläne
Menge: 1,000 psch

**1.3.4.2 Nebenkosten**
*** Zuschlagsposition

#### 1.4 Technische Gebäudeausrüstung

*Hinweis*
Kalkulationsgrundlagen

Anlagengruppen:  1,2,3,4,5 und 8

anrechenbare Kosten TGA:  334.500 ?
HZ: II

##### 1.4.1 LP 1 - Grundlagenermittlung TGA

**1.4.1.1 Grundleistungen LP 1 TGA**
Grundleistungen LP 1 TGA

Leistungen gemäß Anlage 15 (zu § 55 Absatz 3, § 56
Absatz 3) der HOAI (Fassung 2021):

a) Klären der Aufgabenstellung auf Grund der Vorgaben
oder der Bedarfsplanung des Auftraggebers im Benehmen
mit dem Objektplaner
b) Ermitteln der Planungsrandbedingungen und Beraten
zum Leistungsbedarf und gegebenenfalls zur technischen
Erschließung
c) Zusammenfassen, Erläutern und Dokumentieren der
Ergebnisse
Menge: 1,000 psch

**1.4.1.2 Nebenkosten**
*** Zuschlagsposition

##### 1.4.2 LP 2 - Vorplanung TGA

**1.4.2.1 Grundleistungen LP 2 TGA**
Grundleistungen LP 2 TGA

Leistungen gemäß Anlage 15 (zu § 55 Absatz 3, § 56
Absatz 3) der HOAI (Fassung 2021):

a) Analysieren der Grundlagen
Mitwirken beim Abstimmen der Leistungen mit den
Planungsbeteiligten
b) Erarbeiten eines Planungskonzepts, dazu gehören zum
Beispiel: Vordimensionieren der Systeme und
maßbestimmenden Anlagenteile, Untersuchen von
alternativen Lösungsmöglichkeiten bei gleichen
Nutzungsanforderungen einschließlich
Wirtschaftlichkeitsvorbetrachtung, zeichnerische
Darstellung zur Integration in die Objektplanung unter
Berücksichtigung exemplarischer Details, Angaben zum
Raumbedarf
c) Aufstellen eines Funktionsschemas bzw.
Prinzipschaltbildes für jede Anlage
d) Klären und Erläutern der wesentlichen
fachübergreifenden Prozesse, Randbedingungen und
Schnittstellen, Mitwirken bei der Integration der
technischen Anlagen
e) Vorverhandlungen mit Behörden über die
Genehmigungsfähigkeit und mit den zu beteiligenden
Stellen zur Infrastruktur
f) Kostenschätzung nach DIN 276 (2. Ebene) und
Terminplanung
g) Zusammenfassen, Erläutern und Dokumentieren der
Ergebnisse
Menge: 1,000 psch

**1.4.2.2 Besondere Leistungen LP 2 TGA**
Besondere Leistungen LP 2 TGA

Leistungen gemäß Anlage 15 (zu § 55 Absatz 3, § 56
Absatz 3) der HOAI (Fassung 2021):

- Erstellen des technischen Teils eines Raumbuches
Menge: 1,000 psch

**1.4.2.3 Nebenkosten**
*** Zuschlagsposition

##### 1.4.3 LP 3 - Entwurfsplanung TGA

**1.4.3.1 Grundleistungen LP 3 TGA**
Grundleistungen LP 2 TGA

Leistungen gemäß Anlage 15 (zu § 55 Absatz 3, § 56
Absatz 3) der HOAI (Fassung 2021):

a) Durcharbeiten des Planungskonzepts (stufenweise
Erarbeitung einer Lösung) unter Berücksichtigung aller
fachspezifischen Anforderungen sowie unter Beachtung
der durch die Objektplanung integrierten Fachplanungen,
bis zum vollständigen Entwurf
b) Festlegen aller Systeme und Anlagenteile
c) Berechnen und Bemessen der technischen Anlagen und
Anlagenteile, Abschätzen von jährlichen Bedarfswerten
(z. B. Nutz-, End- und Primärenergiebedarf) und
Betriebskosten; Abstimmen des Platzbedarfs für
technische Anlagen und Anlagenteile; Zeichnerische
Darstellung des Entwurfs in einem mit dem Objektplaner
abgestimmten Ausgabemaßstab mit Angabe maßbestimmender
Dimensionen
Fortschreiben und Detaillieren der Funktions- und
Strangschemata der Anlagen
Auflisten aller Anlagen mit technischen Daten und
Angaben zum Beispiel für Energiebilanzierungen
Anlagenbeschreibungen mit Angabe der
Nutzungsbedingungen
d) Übergeben der Berechnungsergebnisse an andere
Planungsbeteiligte zum Aufstellen vorgeschriebener
Nachweise; Angabe und Abstimmung der für die
Tragwerksplanung notwendigen Angaben über
Durchführungen und Lastangaben (ohne Anfertigen von
Schlitz- und Durchführungsplänen)
e) Verhandlungen mit Behörden und mit anderen zu
beteiligenden Stellen über die Genehmigungsfähigkeit
f) Kostenberechnung nach DIN 276 (3. Ebene) und
Terminplanung
g) Kostenkontrolle durch Vergleich der Kostenberechnung
mit der Kostenschätzung
h) Zusammenfassen, Erläutern und Dokumentieren der
Ergebnisse
Menge: 1,000 psch

**1.4.3.2 Besondere Leistungen LP 3 TGA**
Besondere Leistungen LP 3 TGA

Leistungen gemäß Anlage 15 (zu § 55 Absatz 3, § 56
Absatz 3) der HOAI (Fassung 2021):

- Fortschreiben des technischen Teils des Raumbuches
Menge: 1,000 psch

**1.4.3.3 Besondere Leistungen LP 3 TGA**
Besondere Leistungen LP 3 TGA

Leistungen gemäß Anlage 15 (zu § 55 Absatz 3, § 56
Absatz 3) der HOAI (Fassung 2021):

- Anfertigen von Ausschreibungszeichnungen bei
Leistungsbeschreibung mit Leistungsprogramm
Menge: 1,000 psch

**1.4.3.4 Nebenkosten**
*** Zuschlagsposition

##### 1.4.4 LP 4 - Genehmigungsplanung TGA

**1.4.4.1 Grundleistungen LP 4 TGA**
Grundleistungen LP 4 TGA

Leistungen gemäß Anlage 15 (zu § 55 Absatz 3, § 56
Absatz 3) der HOAI (Fassung 2021):

a) Erarbeiten und Zusammenstellen der Vorlagen und
Nachweise für öffentlich-rechtliche Genehmigungen oder
Zustimmungen einschließlich der Anträge auf Ausnahmen
oder Befreiungen sowie Mitwirken bei Verhandlungen mit
Behörden
b) Vervollständigen und Anpassen der
Planungsunterlagen, Beschreibungen und Berechnungen
Menge: 1,000 psch

**1.4.4.2 Nebenkosten**
*** Zuschlagsposition

#### 1.5 Freianlagen

*Hinweis*
Kalkulationsgrundlagen

anrechenbare Kosten Freianlagen:  25.200 ?
HZ: II

##### 1.5.1 LP 1 - Grundlagenermittlung Freianlagen

**1.5.1.1 Grundleistungen LP 1 Freianlagen**
Grundleistungen LP 1 Freianlagen

Leistungen gemäß  Anlage 11 (zu § 39 Absatz 4, § 40
Absatz 5) der HOAI (Fassung 2021):

a) Klären der Aufgabenstellung auf Grund der Vorgaben
oder der Bedarfsplanung des Auftraggebers oder
vorliegender Planungs- und Genehmigungsunterlagen
b) Ortsbesichtigung
c) Beraten zum gesamten Leistungs- und
Untersuchungsbedarf
d) Formulieren von Entscheidungshilfen für die Auswahl
anderer an der Planung fachlich Beteiligter
e) Zusammenfassen, Erläutern und Dokumentieren der
Ergebnisse
Menge: 1,000 psch

**1.5.1.2 Nebenkosten**
*** Zuschlagsposition

##### 1.5.2 LP 2 - Vorplanung Freianlagen

**1.5.2.1 Grundleistungen LP 2 Freianlagen**
Leistungen gemäß  Anlage 11 (zu § 39 Absatz 4, § 40
Absatz 5) der HOAI (Fassung 2021):

a) Analysieren der Grundlagen, Abstimmen der Leistungen
mit den fachlich an der Planung Beteiligten
b) Abstimmen der Zielvorstellungen
c) Erfassen, Bewerten und Erläutern der
Wechselwirkungen im Ökosystem
d) Erarbeiten eines Planungskonzepts einschließlich
Untersuchen und Bewerten von Varianten nach gleichen
Anforderungen unter Berücksichtigung zum Beispiel
- der Topographie und der weiteren standörtlichen und
ökologischen Rahmenbedingungen,
- der Umweltbelange einschließlich der natur- und
artenschutzrechtlichen Anforderungen und der
vegetationstechnischen Bedingungen,
- der gestalterischen und funktionalen Anforderungen,
- Klären der wesentlichen Zusammenhänge, Vorgänge und
Bedingungen,
- Abstimmen oder Koordinieren unter Integration der
Beiträge anderer an der Planung fachlich Beteiligter
e) Darstellen des Vorentwurfs mit Erläuterungen und
Angaben zum terminlichen Ablauf
f) Kostenschätzung, zum Beispiel nach DIN 276,
Vergleich mit den finanziellen Rahmenbedingungen
g) Zusammenfassen, Erläutern und Dokumentieren der
Vorplanungsergebnisse
Menge: 1,000 psch

**1.5.2.2 Besondere Leistungen LP 2 Freianlagen**
Besondere Leistungen LP 2 Freianlagen

Leistungen gemäß Anlage 11 (zu § 39 Absatz 4, § 40
Absatz 5)
(Fassung 2021):

- Bestandsaufnahme
Menge: 1,000 psch

**1.5.2.3 Nebenkosten**
*** Zuschlagsposition

##### 1.5.3 LP 3 - Entwurfsplanung Freianlagen

**1.5.3.1 Grundleistungen LP 3 Freianlagen**
Leistungen gemäß  Anlage 11 (zu § 39 Absatz 4, § 40
Absatz 5) der HOAI (Fassung 2021):

a) Erarbeiten der Entwurfsplanung auf Grundlage der
Vorplanung unter Vertiefung zum Beispiel der
gestalterischen, funktionalen, wirtschaftlichen,
standörtlichen, ökologischen, natur- und
artenschutzrechtlichen Anforderungen
Abstimmen oder Koordinieren unter Integration der
Beiträge anderer an der Planung fachlich Beteiligter
b) Abstimmen der Planung mit zu beteiligenden Stellen
und Behörden
c) Darstellen des Entwurfs zum Beispiel im Maßstab
1:500 bis 1:100, mit erforderlichen Angaben
insbesondere
- zur Bepflanzung,
- zu Materialien und Ausstattungen,
- zu Maßnahmen auf Grund rechtlicher Vorgaben,
- zum terminlichen Ablauf
d) Objektbeschreibung mit Erläuterung von Ausgleichs-
und Ersatzmaßnahmen nach Maßgabe der
naturschutzrechtlichen Eingriffsregelung
e) Kostenberechnung, zum Beispiel nach DIN 276
einschließlich zugehöriger Mengenermittlung
f) Vergleich der Kostenberechnung mit der
Kostenschätzung
g) Zusammenfassen, Erläutern und Dokumentieren der
Entwurfsplanungsergebnisse
Menge: 1,000 psch

**1.5.3.2 Nebenkosten**
*** Zuschlagsposition

##### 1.5.4 LP 4 - Genehmigungsplanung Freianlagen

**1.5.4.1 Grundleistungen LP 4 Freianlagen**
Leistungen gemäß  Anlage 11 (zu § 39 Absatz 4, § 40
Absatz 5) der HOAI (Fassung 2021):

a) Erarbeiten und Zusammenstellen der Vorlagen und
Nachweise für öffentlich-rechtliche Genehmigungen oder
Zustimmungen einschließlich der Anträge auf Ausnahmen
und Befreiungen sowie notwendiger Verhandlungen mit
Behörden unter Verwendung der Beiträge anderer an der
Planung fachlich Beteiligter
b) Einreichen der Vorlagen
c) Ergänzen und Anpassen der Planungsunterlagen,
Beschreibungen und Berechnungen
Menge: 1,000 psch

**1.5.4.2 Nebenkosten**
*** Zuschlagsposition

#### 1.6 Bauphysik

*Hinweis*
Kalkulationsgrundlagen

anrechenbare Kosten Bauakustik und Wärmschutz  882.700
?
HZ: II

##### 1.6.1 LP 1 - Grundlagenermittlung Bauphysik

**1.6.1.1 Grundleistungen LP 1 Bauakustik**
Grundleistungen LP 1 Bauakustik

Leistungen gemäß Abschnitt 1.2.2 Anlage 1 (zu § 3
Absatz 1) der HOAI (Fassung 2021):

a) Klären der Aufgabenstellung
b) Festlegen der Grundlagen, Vorgaben und Ziele
Menge: 1,000 psch

**1.6.1.2 Grundleistungen LP 1 Wärmeschutz**
Grundleistungen LP 1 Wärmeschutz

Leistungen gemäß Abschnitt 1.2.2 Anlage 1 (zu § 3
Absatz 1) der HOAI (Fassung 2021):

a) Klären der Aufgabenstellung
b) Festlegen der Grundlagen, Vorgaben und Ziele
Menge: 1,000 psch

**1.6.1.3 Nebenkosten**
*** Zuschlagsposition

##### 1.6.2 LP 2 - Vorplanung Bauphysik

**1.6.2.1 Grundleistungen LP 2 Bauakustik**
Grundleistungen LP 2 Bauakustik

Leistungen gemäß Abschnitt 1.2.2 Anlage 1 (zu § 3
Absatz 1) der HOAI (Fassung 2021):

a) Analyse der Grundlagen
b) Klären der wesentlichen Zusammenhänge von Gebäuden
und technischen Anlagen einschließlich Betrachtung von
Alternativen
c) Vordimensionieren der relevanten Bauteile des
Gebäudes
d) Mitwirken beim Abstimmen der fachspezifischen
Planungskonzepte der Objektplanung und der
Fachplanungen
e) Erstellen eines Gesamtkonzeptes in Abstimmung mit
der Objektplanung und den Fachplanungen
f) Erstellen von Rechenmodellen, Auflisten der
wesentlichen Kennwerte als Arbeitsgrundlage für
Objektplanung und Fachplanungen
Menge: 1,000 psch

**1.6.2.2 Grundleistungen LP 2 Wärmeschutz**
Grundleistungen LP 2 Wärmeschutz

Leistungen gemäß Abschnitt 1.2.2 Anlage 1 (zu § 3
Absatz 1) der HOAI (Fassung 2021):

a) Analyse der Grundlagen
b) Klären der wesentlichen Zusammenhänge von Gebäuden
und technischen Anlagen einschließlich Betrachtung von
Alternativen
c) Vordimensionieren der relevanten Bauteile des
Gebäudes
d) Mitwirken beim Abstimmen der fachspezifischen
Planungskonzepte der Objektplanung und der
Fachplanungen
e) Erstellen eines Gesamtkonzeptes in Abstimmung mit
der Objektplanung und den Fachplanungen
f) Erstellen von Rechenmodellen, Auflisten der
wesentlichen Kennwerte als Arbeitsgrundlage für
Objektplanung und Fachplanungen
Menge: 1,000 psch

**1.6.2.3 Besondere Leistungen LP 2 Bauphysik - Mitwirken am Raumbuch**
Besondere Leistungen LP 2 Bauphysik - Mitwirken am
Raumbuch

- Mitwirken am technischen Teil des Raumbuches
Menge: 1,000 psch

**1.6.2.4 Nebenkosten**
*** Zuschlagsposition

##### 1.6.3 LP 3 - Entwurfsplanung Bauphysik

**1.6.3.1 Grundleistungen LP 3 Bauakustik**
Grundleistungen LP 3 Bauakustik

Leistungen gemäß Abschnitt 1.2.2 Anlage 1 (zu § 3
Absatz 1) der HOAI (Fassung 2021):

a) Fortschreiben der Rechenmodelle und der wesentlichen
Kennwerte für das Gebäude
b) Mitwirken beim Fortschreiben der Planungskonzepte
der Objektplanung und Fachplanung bis zum vollständigen
Entwurf
c) Bemessen der Bauteile des Gebäudes
d) Erarbeiten von Übersichtsplänen und des
Erläuterungsberichtes mit Vorgaben, Grundlagen und
Auslegungsdaten
Menge: 1,000 psch

**1.6.3.2 Grundleistungen LP 3 Wärmeschutz**
Grundleistungen LP 3 Wärmeschutz

Leistungen gemäß Abschnitt 1.2.2 Anlage 1 (zu § 3
Absatz 1) der HOAI (Fassung 2021):

a) Fortschreiben der Rechenmodelle und der wesentlichen
Kennwerte für das Gebäude
b) Mitwirken beim Fortschreiben der Planungskonzepte
der Objektplanung und Fachplanung bis zum vollständigen
Entwurf
c) Bemessen der Bauteile des Gebäudes
d) Erarbeiten von Übersichtsplänen und des
Erläuterungsberichtes mit Vorgaben, Grundlagen und
Auslegungsdaten
Menge: 1,000 psch

**1.6.3.3 Besondere Leistungen LP 3 Bauphysik - Fortschreiben des Raumbuches**
Besondere Leistungen LP 3 Bauphysik - Fortschreiben des
Raumbuches

- Fortschreiben des technischen Teils des Raumbuches
Menge: 1,000 psch

**1.6.3.4 Nebenkosten**
*** Zuschlagsposition

##### 1.6.4 LP 4 - Genehmigungsplanung Bauphysik

**1.6.4.1 Grundleistungen LP 4 Bauakustik**
Grundleistungen LP 4 Bauakustik

Leistungen gemäß Abschnitt 1.2.2 Anlage 1 (zu § 3
Absatz 1) der HOAI (Fassung 2021):

a) Mitwirken beim Aufstellen der Genehmigungsplanung
und bei Vorgesprächen mit Behörden
b) Aufstellen der förmlichen Nachweise
c) Vervollständigen und Anpassen der Unterlagen
Menge: 1,000 psch

**1.6.4.2 Grundleistungen LP 4 Wärmeschutz**
Grundleistungen LP 4 Wärmeschutz

Leistungen gemäß Abschnitt 1.2.2 Anlage 1 (zu § 3
Absatz 1) der HOAI (Fassung 2021):

a) Mitwirken beim Aufstellen der Genehmigungsplanung
und bei Vorgesprächen mit Behörden
b) Aufstellen der förmlichen Nachweise
c) Vervollständigen und Anpassen der Unterlagen
Menge: 1,000 psch

**1.6.4.3 Nebenkosten**
*** Zuschlagsposition

#### 1.7 Bauordnungsrechlicher Brandschutz

*Hinweis*
Kalkulationsgrundlagen

Angaben des Auftraggebers

Brandschutz i.A.a. AHO Schriftenreihe Nr. 17

591,11 m² Flächenäquivalent

##### 1.7.1 LP 1 - Grundlagenermittlung Brandschutz

**1.7.1.1 Grundleistungen LP 1 Brandschutz**
Grundleistungen LP 1 Brandschutz

Leistungsbild Brandschutz AHO Nr. 17; Abschnitt 1.4

a) Klären der Aufgabenstellung und des Planungsumfangs
b) Klären, inwieweit besondere Fachplaner einzubeziehen
sind und Festlegen der Aufgabenverteilung
c) Zusammenstellen der Ergebnisse
Menge: 1,000 psch

**1.7.1.2 Nebenkosten**
*** Zuschlagsposition

##### 1.7.2 LP 2 - Vorplanung Brandschutz

**1.7.2.1 Grundleistungen LP 2 Brandschutz**
Grundleistungen LP 2 Brandschutz

Leistungsbild Brandschutz AHO Nr. 17; Abschnitt 1.4

a) Feststellen einschlägiger Rechtsgrundlagen und der
wesentlichen materiell-rechtlichen Anforderungen
aufgrund der Art, Nutzung, Bauweise, Größe,
Nachbarschaft und des
gestalterischen Konzeptes sowie von eventuell
beanspruchten Abweichungen von bauordnungsrechtlichen
Vorschriften
b) Erarbeiten der Grundzüge des Brandschutzkonzeptes
einschließlich der Möglichkeiten beim abwehrenden
Brandschutz und der Grundlagen für anlagentechnische
Maßnahmen
c) Erstellen von Brandschutzskizzen zur Visualisierung
der baulichen Maßnahmen und des anlagentechnischen
Konzeptes
d) Stichpunkthaftes Zusammenstellen der
Vorplanungsergebnisse
Menge: 1,000 psch

**1.7.2.2 Nebenkosten**
*** Zuschlagsposition

##### 1.7.3 LP 3 - Entwurfsplanung Brandschutz

**1.7.3.1 Grundleistungen LP 3 Brandschutz**
Grundleistungen LP 3 Brandschutz

Leistungsbild Brandschutz AHO Nr. 17; Abschnitt 1.4

a) Erarbeiten des Brandschutzkonzeptes ggf. unter
Berücksichtigung der Wechselwirkung zwischen den
baulichen und anlagentechnischen Maßnahmen
b) Konkretisieren der objektspezifischen
Brandschutzanforderungen
c) Mitwirken bei Abstimmungen mit Behörden,
Prüfingenieuren und Prüfsachverständigen,
Brandschutzdienststellen und/oder Feuerwehr
d) Zusammenstellen wesentlicher Inhalte als Entwurf des
textlichen Erläuterungsberichtes zum Stand der
Entwurfsplanung
Menge: 1,000 psch

**1.7.3.2 Nebenkosten**
*** Zuschlagsposition

##### 1.7.4 LP 4 - Genehmigungsplanung Brandschutz

**1.7.4.1 Grundleistungen LP 4 Brandschutz**
Grundleistungen LP 4 Brandschutz

Leistungsbild Brandschutz AHO Nr. 17; Abschnitt 1.4

a) Erarbeiten des Erläuterungsberichtes gemäß den
jeweils geltenden bauaufsichtlichen
Verfahrensvorschriften mit Darstellung
der Rechtsgrundlagen, die der Planung zugrunde liegen,

des Brandschutzkonzeptes mit den baulichen,
anlagentechnischen und organisatorischen Maßnahmen,
der Erfordernisse zur Wahrung der Belange des
abwehrenden Brandschutzes
b) Erstellen von Brandschutzplänen als Visualisierung
der baulichen Brandschutzmaßnahmen und des
anlagentechnischen Konzeptes
c) Begründen von Abweichungen, die den Brandschutz
betreffen
d) Zusammenstellen der vorgenannten Unterlagen
Menge: 1,000 psch

**1.7.4.2 Besondere Leistungen LP 4 Brandschutz - Fortschreibung BK**
Besondere Leistungen LP 4 Brandschutz - Fortschreibung
BK

Leistungsbild Brandschutz AHO Nr. 17; Abschnitt 1.4

- Fortschreiben des prinzipiell genehmigungsfähigen
Brandschutzkonzeptes um die Ergebnisse der Vorprüfung
der Bauaufsichtsbehörden oder Forderungen des
Prüfsachverständigen/Prüfingenieurs
Menge: 1,000 psch

**1.7.4.3 Nebenkosten**
*** Zuschlagsposition

### 2 Leistungsstufe 2 (Leistungsphase 5-7)

#### 2.1 Termine

##### 2.1.1 Bauherrenbesprechungen Planung

**2.1.1.1 Planungsbesprechung online < 2 h**
Planungsbesprechung online < 2 h

Teilnahme an online Planungsbesprechungen bis 2 h
Führen des Protokolls inkl. Vor- und Nachbereitung der
Preis ist unabhängig von der Anzahl der Teilnehmer des
Auftragnehmers
Menge: 2,000 St

**2.1.1.2 Planungsbesprechung online > 2 h < 4 h**
Planungsbesprechung online > 2 h < 4 h

Teilnahme an online Planungsbesprechungen größer 2 h
bis 4 h
Führen des Protokolls inkl. Vor- und Nachbereitung der
Preis ist unabhängig von der Anzahl der Teilnehmer des
Auftragnehmers
Menge: 2,000 St

**2.1.1.3 Planungsbesprechung Präsenztermin in Cottbus**
Planungsbesprechung Präsenztermin in Cottbus

Teilnahme an Planungsbesprechungen in Präsenz in
Cottbus am Sitz des Auftraggebers, Führen des
Protokolls inkl. Vor- und Nachbereitung, der Preis ist
unabhängig von der Anzahl der Teilnehmer des
Auftragnehmers.
Menge: 2,000 St

#### 2.2 Gebäude und Innenräume

*Hinweis*
Kalkulationsgrundlagen

Gebäude und Innenräume

anrechenbare Kosten:  882.700 ?
HZ: II

Kein Umbauzuschlag gemäß §36 HOAI

##### 2.2.1 LP 5 - Ausführungsplanung Gebäude und Innenräume

**2.2.1.1 Grundleistungen LP 5 Gebäude - Leistungsprogramm**
Grundleistungen LP 5 Gebäude und Innenräume -
Leistungsprogramm

Leistungen gemäß Anlage 10 (zu § 34 Absatz 4, § 35
Absatz 7) der HOAI (Fassung 2021):

a) Aufstellen einer detaillierten Objektbeschreibung
als Grundlage der Leistungsbeschreibung mit
Leistungsprogramm
 b) Prüfen der vom bauausführenden Unternehmen auf Grun
der Leistungsbeschreibung mit Leistungsprogramm
ausgearbeiteten Ausführungspläne auf Übereinstimmung
mit der Entwurfsplanung
c) Bereitstellen der Arbeitsergebnisse als Grundlage
für die anderen an der Planung fachlich Beteiligten,
sowie Koordination und Integration von deren Leistungen
d) Fortschreiben des Terminplans
Menge: 1,000 psch

**2.2.1.2 Nebenkosten**
*** Zuschlagsposition

##### 2.2.2 LP 6 - Vorbereitung der Vergabe Gebäude und Innenräume

**2.2.2.1 Grundleistungen LP 6 Gebäude - Leistungsprogramm**
Grundleistungen LP 6 Gebäude und Innenräume -
Leistungsprogramm

Leistungen gemäß Anlage 10 (zu § 34 Absatz 4, § 35
Absatz 7) der HOAI (Fassung 2021):

a) Aufstellen eines Vergabeterminplans
b) Aufstellen der Leistungsbeschreibungen mit
Leistungsprogramm auf der Grundlage der detaillierten
Objektbeschreibung
c) Abstimmen und Koordinieren der Schnittstellen zu den
Leistungsbeschreibungen der an der Planung fachlich
Beteiligten
d) Ermitteln der Kosten auf Grundlage vom Planer
bepreisten Leistungsprogramms
e) Kostenkontrolle durch Vergleich der vom Planer
bepreisten Leistungsprogramms mit der Kostenberechnung
f) Zusammenstellen der Vergabeunterlagen für alle
Leistungsbereiche
Menge: 1,000 psch

**2.2.2.2 Nebenkosten**
*** Zuschlagsposition
Nebenkosten

sonstige Auslagen für Gebühren oder Beschaffung von
Unterlagen werden auf Nachweis abgerechnet.

##### 2.2.3 LP 7 - Mitwirkung bei der Vergabe Gebäude und Innenräume

**2.2.3.1 Grundleistungen LP 7 Gebäude und Innenräume - Leistungsprogramm**
Grundleistungen LP 7 Gebäude und Innenräume -
Leistungsprogramm

Leistungen gemäß Anlage 10 (zu § 34 Absatz 4, § 35
Absatz 7) der HOAI (Fassung 2021):

a) Koordinieren der Vergaben der Fachplaner
b) Einholen von Angeboten
c) Prüfen und Werten der Angebote aus
Leistungsbeschreibung mit Leistungsprogramm
einschließlich Preisspiegel
d) Führen von Bietergesprächen
e) Erstellen der Vergabevorschläge, Dokumentation des
Vergabeverfahrens
f) Zusammenstellen der Vertragsunterlagen für alle
Leistungsbereiche
g) Vergleichen der Ausschreibungsergebnisse mit dem vom
Planer bepreisten Leistungsprogramm oder der
Kostenberechnung
h) Mitwirken bei der Auftragserteilung
Menge: 1,000 psch

**2.2.3.2 Besondere Leistungen LP 7 Gebäude und Innenräume - Nebenangebote**
Besondere Leistungen LP 7 Gebäude und Innenräume -
Nebenangebote

Leistungen gemäß Anlage 10 (zu § 34 Absatz 4, § 35
Absatz 7) der HOAI (Fassung 2021):

- Prüfen und Werten von Nebenangeboten mit Auswirkungen
auf die abgestimmte Planung
Menge: 1,000 psch

**2.2.3.3 Nebenkosten**
*** Zuschlagsposition

#### 2.3 Tragwerksplanung

*Hinweis*
Kalkulationsgrundlagen

anrechenbare Baukosten  383.000 ?
HZ: II

##### 2.3.1 LP 6 - Vorbereitung der Vergabe Tragwerk

**2.3.1.1 Grundleistungen LP 6 Tragwerksplanung - Leistungsprogramm**
Grundleistungen LP 6 Tragwerksplanung -
Leistungsprogramm

Leistungen gemäß Anlage 14 (zu § 51 Absatz 5, § 52
Absatz 2) der HOAI (Fassung 2021):

- Beitrag zur Leistungsbeschreibung mit
Leistungsprogramm des Objektplaners
Menge: 1,000 psch

**2.3.1.2 Nebenkosten**
*** Zuschlagsposition

##### 2.3.2 LP 7 - Mitwirkung bei der Vergabe Tragwerk

**2.3.2.1 Besondere Leistungen LP 7 Tragwerk - Leistungsprogramm**
Besondere Leistungen LP 7 Tragwerk - Leistungsprogramm

Leistungen gemäß Anlage 14 (zu § 51 Absatz 5, § 52
Absatz 2) der HOAI (Fassung 2021):

- Mitwirken bei der Prüfung und Wertung der Angebote
Leistungsbeschreibung mit Leistungsprogramm des
Objektplaners
Menge: 1,000 psch

**2.3.2.2 Besondere Leistungen LP 7 Tragwerk- Wertung von Nebenangeboten**
Besondere Leistungen LP 7 Tragwerk- Wertung von
Nebenangeboten
Leistungen gemäß Anlage 14 (zu § 51 Absatz 5, § 52
Absatz 2) der HOAI (Fassung 2021):

- Mitwirken bei der Prüfung und Wertung von
Nebenangeboten
Menge: 1,000 psch

**2.3.2.3 Nebenkosten**
*** Zuschlagsposition

#### 2.4 Technische Gebäudeausrüstung

*Hinweis*
Kalkulationsgrundlagen

Anlagengruppen:  1,2,3,4,5 und 8

anrechenbare Baukosten  334.500 ?
HZ: II

##### 2.4.1 LP 6 - Vorbereitung der Vergabe TGA

**2.4.1.1 zusätzliche Leistungen LP 6 TGA**
Zusätzliche Leistungen LP 6 TGA

a) Aufstellen von Leistungsbeschreibungen mit
Leistungsprogramm
b) Abstimmen der Leistungsbeschreibungen mit den an der
Planung fachlich Beteiligten
Menge: 1,000 psch

**2.4.1.2 Nebenkosten**
*** Zuschlagsposition

##### 2.4.2 LP 7 - Mitwirkung bei der Vergabe TGA

**2.4.2.1 Grundleistungen LP 7 TGA**
Grundleistungen LP 7 TGA

Leistungen gemäß Anlage 15 (zu § 55 Absatz 3, § 56
Absatz 3) der HOAI (Fassung 2021):

Mitwirkung bei der Vergabe:

a) Einholen von Angeboten
b) Prüfen und Werten der Angebote, Aufstellen der
Preisspiegel nach Einzelpositionen, Prüfen und Werten
der Angebote für zusätzliche oder geänderte Leistungen
der ausführenden Unternehmen und der Angemessenheit der
Preise
c) Führen von Bietergesprächen
d) Vergleichen der Ausschreibungsergebnisse mit den vom
Planer bepreisten Leistungsverzeichnissen und der
Kostenberechnung
e) Erstellen der Vergabevorschläge, Mitwirken bei der
Dokumentation der Vergabeverfahren
f) Zusammenstellen der Vertragsunterlagen und bei der
Auftragserteilung
Menge: 1,000 psch

**2.4.2.2 Besondere Leistungen LP 7 TGA**
Besondere Leistungen LP 7 TGA

Leistungen gemäß Anlage 15 (zu § 55 Absatz 3, § 56
Absatz 3) der HOAI (Fassung 2021):

- Prüfen und Werten von Nebenangeboten
Menge: 1,000 psch

**2.4.2.3 Nebenkosten**
*** Zuschlagsposition

#### 2.5 Freianlagen

*Hinweis*
Kalkulationsgrundlagen

anrechenbare Kosten Freianlagen:  25.200 ?
HZ: II

##### 2.5.1 LP 6 - Vorbereitung der Vergabe Freianlagen

**2.5.1.1 Zusätzliche Leistungen LP 6 Freianlagen**
Zusätzliche Leistungen  LP 6 Freianlagen:

a) Aufstellen von Leistungsbeschreibungen mit
Leistungsprogramm
b) Abstimmen der Leistungsbeschreibungen mit den an der
Planung fachlich Beteiligten
c) Aufstellen eines Terminplans unter Berücksichtigung
jahreszeitlicher, bauablaufbedingter und
witterungsbedingter Erfordernisse
Menge: 1,000 psch

**2.5.1.2 Nebenkosten**
*** Zuschlagsposition

##### 2.5.2 LP 7 - Mitwirkung bei der Vergabe Freianlagen

**2.5.2.1 Grundleistungen LP 7 Freianlagen**
Leistungen gemäß  Anlage 11 (zu § 39 Absatz 4, § 40
Absatz 5) der HOAI (Fassung 2021):

a) Einholen von Angeboten
b) Prüfen und Werten der Angebote einschließlich
Aufstellen eines Preisspiegels nach Einzelpositionen
oder Teilleistungen, Prüfen und Werten der Angebote
zusätzlicher und geänderter Leistungen der ausführenden
Unternehmen und der Angemessenheit der Preise
c) Führen von Bietergesprächen
d) Erstellen der Vergabevorschläge, Dokumentation des
Vergabeverfahrens
e) Zusammenstellen der Vertragsunterlagen
f) Kostenkontrolle durch Vergleichen der
Ausschreibungsergebnisse mit den vom Planer bepreisten
Leistungsverzeichnissen und der Kostenberechnung
g) Mitwirken bei der Auftragserteilung
Menge: 1,000 psch

**2.5.2.2 Nebenkosten**
*** Zuschlagsposition

#### 2.6 Bauphysik

*Hinweis*
Kalkulationsgrundlagen

Angaben des Auftraggebers

anrechenbare Kosten Bauakustik und Wärmschutz  882.700
?
HZ: II

##### 2.6.1 LP 6 - Vorbereitung der Vergabe - Bauphysik

**2.6.1.1 Grundleistungen LP 6 Bauakustik**
Grundleistungen LP 6 Bauakustik

Leistungen gemäß Abschnitt 1.2.2 Anlage 1 (zu § 3
Absatz 1) der HOAI (Fassung 2021):

- Beiträge zu den Ausschreibungsunterlagen
Menge: 1,000 psch

**2.6.1.2 Grundleistungen LP 6 Wärmeschutz**
Grundleistungen LP 6 Wärmeschutz

Leistungen gemäß Abschnitt 1.2.2 Anlage 1 (zu § 3
Absatz 1) der HOAI (Fassung 2021):

- Beiträge zu den Ausschreibungsunterlagen
Menge: 1,000 psch

**2.6.1.3 Nebenkosten**
*** Zuschlagsposition

##### 2.6.2 LP 7 - Mitwirkung bei der Vergabe Bauphysik

**2.6.2.1 Grundleistungen LP 7 Bauakustik**
Grundleistungen LP 7 Bauakustik

Leistungen gemäß Abschnitt 1.2.2 Anlage 1 (zu § 3
Absatz 1) der HOAI (Fassung 2021):

- Mitwirken beim Prüfen und Bewerten der Angebote auf
Erfüllung der Anforderungen
Menge: 1,000 psch

**2.6.2.2 Grundleistungen LP 7 Wärmeschutz**
Grundleistungen LP 7 Wärmeschutz

Leistungen gemäß Abschnitt 1.2.2 Anlage 1 (zu § 3
Absatz 1) der HOAI (Fassung 2021):

- Mitwirken beim Prüfen und Bewerten der Angebote auf
Erfüllung der Anforderungen
Menge: 1,000 psch

**2.6.2.3 Besondere Leistungen LP 7 Bauphysik - Nebenangebote**
Besondere Leistungen LP 7 Bauphysik - Nebenangebote

Leistungen gemäß Abschnitt 1.2.2 Anlage 1 (zu § 3
Absatz 1) der HOAI (Fassung 2021):

- Prüfen von Nebenangeboten
Menge: 1,000 psch

**2.6.2.4 Nebenkosten**
*** Zuschlagsposition

### 3 Leistungsstufe 3 (Leistungsphase 8-9)

#### 3.1 Termine

##### 3.1.1 Bauherrenbesprechnungen Bauphase

**3.1.1.1 Bauberatung online < 2 h**
Bauberatung online < 2 h

Teilnahme an online Bauberatungen bis 2 h
Führen des Protokolls inkl. Vor- und Nachbereitung der
Preis ist unabhängig von der Anzahl der Teilnehmer des
Auftragnehmers
Menge: 5,000 St

**3.1.1.2 Bauberatung online > 2 h < 4 h**
Bauberatung online > 2 h < 4 h

Teilnahme an online Bauberatungen größer 2 h bis 4 h
Führen des Protokolls inkl. Vor- und Nachbereitung der
Preis ist unabhängig von der Anzahl der Teilnehmer des
Auftragnehmers
Menge: 5,000 St

**3.1.1.3 Bauberatung Präsenztermin in Cottbus**
Bauberatung Präsenztermin in Cottbus

Teilnahme an Bauberatungen in Präsenz in Cottbus am
Sitz des Auftraggebers
Führen des Protokolls inkl. Vor- und Nachbereitung der
Preis ist unabhängig von der Anzahl der Teilnehmer des
Auftragnehmers
Menge: 10,000 St

#### 3.2 Gebäude und Innenräume

*Hinweis*
Kalkulationsgrundlagen

anrechenbare Kosten:  882.700 ?
HZ: II

Kein Umbauzuschlag gemäß §36 HOAI

##### 3.2.1 LP 8 - Objektüberwachung Gebäude und Innenräume

**3.2.1.1 Grundleistungen LP 8 Gebäude und Innenräume**
Grundleistungen LP 8 Gebäude und Innenräume

Leistungen gemäß Anlage 10 (zu § 34 Absatz 4, § 35
Absatz 7) der HOAI (Fassung 2021):

a) Überwachen der Ausführung des Objektes auf
Übereinstimmung mit der öffentlich-rechtlichen
Genehmigung oder Zustimmung, den Verträgen mit
ausführenden Unternehmen, den Ausführungsunterlagen,
den einschlägigen Vorschriften sowie mit den allgemein
anerkannten Regeln der Technik
b) Überwachen der Ausführung von Tragwerken mit sehr
geringen und geringen Planungsanforderungen auf
Übereinstimmung mit dem Standsicherheitsnachweis
c) Koordinieren der an der Objektüberwachung fachlich
Beteiligten
d) Aufstellen, Fortschreiben und Überwachen eines
Terminplans (Balkendiagramm)
e) Dokumentation des Bauablaufs (zum Beispiel
Bautagebuch)
f) Gemeinsames Aufmaß mit den ausführenden Unternehmen
g) Rechnungsprüfung einschließlich Prüfen der Aufmaße
der bauausführenden Unternehmen
h) Vergleich der Ergebnisse der Rechnungsprüfungen mit
den Auftragssummen einschließlich Nachträgen
i) Kostenkontrolle durch Überprüfen der
Leistungsabrechnung der bauausführenden Unternehmen im
Vergleich zu den Vertragspreisen
j) Kostenfeststellung, zum Beispiel nach DIN 276
k) Organisation der Abnahme der Bauleistungen unter
Mitwirkung anderer an der Planung und Objektüberwachung
fachlich Beteiligter, Feststellung von Mängeln,
Abnahmeempfehlung für den Auftraggeber
l) Antrag auf öffentlich-rechtliche Abnahmen und
Teilnahme daran
m) Systematische Zusammenstellung der Dokumentation,
zeichnerischen Darstellungen und rechnerischen
Ergebnisse des Objekts
n) Übergabe des Objekts
o) Auflisten der Verjährungsfristen für Mängelansprüche
p) Überwachen der Beseitigung der bei der Abnahme
festgestellten Mängel
Menge: 1,000 psch

**3.2.1.2 Nebenkosten**
*** Zuschlagsposition

##### 3.2.2 LP 9 - Objektbetreuung Gebäude und Innenräume

**3.2.2.1 Grundleistungen LP 9 Gebäude und Innenräume**
Grundleistungen LP 9 Gebäude und Innenräume

Leistungen gemäß Anlage 10 (zu § 34 Absatz 4, § 35
Absatz 7) der HOAI (Fassung 2021):

a) Fachliche Bewertung der innerhalb der
Verjährungsfristen für Gewährleistungsansprüche
festgestellten Mängel, längstens jedoch bis zum Ablauf
von fünf Jahren seit Abnahme der Leistung,
einschließlich notwendiger Begehungen
b) Objektbegehung zur Mängelfeststellung vor Ablauf der
Verjährungsfristen für Mängelansprüche gegenüber den
ausführenden Unternehmen
c) Mitwirken bei der Freigabe von Sicherheitsleistungen
Menge: 1,000 psch

**3.2.2.2 Besondere Leistungen LP 9 Gebäude und Innenräume - Überwachung Mängelbeseitigung**
Besondere Leistungen LP 9 Gebäude und Innenräume -
Überwachung Mängelbeseitigung

Leistungen gemäß Anlage 10 (zu § 34 Absatz 4, § 35
Absatz 7) der HOAI (Fassung 2021):

- Überwachen der Mängelbeseitigung innerhalb der
Gewährleistungsfrist
Menge: 1,000 psch

**3.2.2.3 Nebenkosten**
*** Zuschlagsposition

#### 3.3 Technische Gebäudeausrüstung

*Hinweis*
Kalkulationsgrundlagen

Anlagengruppen:  1,2,3,4,5 und 8

anrechenbare Kosten TGA:  334.500 ?
HZ: II

##### 3.3.1 LP 8 - Objektüberwachung TGA

**3.3.1.1 Grundleistungen LP 8 TGA**
Grundleistungen LP 8 TGA

Leistungen gemäß Anlage 15 (zu § 55 Absatz 3, § 56
Absatz 3) der HOAI (Fassung 2021):

a) Überwachen der Ausführung des Objekts auf
Übereinstimmung mit der öffentlich-rechtlichen
Genehmigung oder Zustimmung, den Verträgen mit den
ausführenden Unternehmen, den Ausführungsunterlagen,
den Montage- und Werkstattplänen, den einschlägigen
Vorschriften und den allgemein anerkannten Regeln der
Technik
b) Mitwirken bei der Koordination der am Projekt
Beteiligten
c) Aufstellen, Fortschreiben und Überwachen des
Terminplans (Balkendiagramm)
d) Dokumentation des Bauablaufs (Bautagebuch)
e) Prüfen und Bewerten der Notwendigkeit geänderter
oder zusätzlicher Leistungen der Unternehmer und der
Angemessenheit der Preise
f) Gemeinsames Aufmaß mit den ausführenden Unternehmen
g) Rechnungsprüfung in rechnerischer und fachlicher
Hinsicht mit Prüfen und Bescheinigen des
Leistungsstandes anhand nachvollziehbarer
Leistungsnachweise
h) Kostenkontrolle durch Überprüfen der
Leistungsabrechnungen der ausführenden Unternehmen im
Vergleich zu den Vertragspreisen und dem Kostenanschlag
i) Kostenfeststellung
j) Mitwirken bei Leistungs- u. Funktionsprüfungen
k) fachtechnische Abnahme der Leistungen auf Grundlage
der vorgelegten Dokumentation, Erstellung eines
Abnahmeprotokolls, Feststellen von Mängeln und Erteilen
einer Abnahmeempfehlung
l) Antrag auf behördliche Abnahmen und Teilnahme daran
m) Prüfung der übergebenen Revisionsunterlagen auf
Vollzähligkeit, Vollständigkeit und stichprobenartige
Prüfung auf Übereinstimmung mit dem Stand der
Ausführung
n) Auflisten der Verjährungsfristen der Ansprüche auf
Mängelbeseitigung
o) Überwachen der Beseitigung der bei der Abnahme
festgestellten Mängel
p) Systematische Zusammenstellung der Dokumentation,
der zeichnerischen Darstellungen und rechnerischen
Ergebnisse des Objekts
Menge: 1,000 psch

**3.3.1.2 Nebenkosten**
*** Zuschlagsposition

##### 3.3.2 LP 9 - Objektbetreuung TGA

**3.3.2.1 Grundleistungen LP 9 TGA**
Grundleistungen LP 9 TGA

Leistungen gemäß Anlage 15 (zu § 55 Absatz 3, § 56
Absatz 3) der HOAI (Fassung 2021):

a) Fachliche Bewertung der innerhalb der
Verjährungsfristen für Gewährleistungsansprüche
festgestellten Mängel, längstens jedoch bis zum Ablauf
von fünf Jahren seit Abnahme der Leistung,
einschließlich notwendiger Begehungen
b) Objektbegehung zur Mängelfeststellung vor Ablauf der
Verjährungsfristen für Mängelansprüche gegenüber den
ausführenden Unternehmen
c) Mitwirken bei der Freigabe von Sicherheitsleistungen
Menge: 1,000 psch

**3.3.2.2 Besondere Leistungen LP 9 TGA- Mängelbeseitigung**
Besondere Leistungen LP 9 TGA- Mängelbeseitigung

Leistungen gemäß Anlage 15 (zu § 55 Absatz 3, § 56
Absatz 3) der HOAI (Fassung 2021):

- Überwachen der Mängelbeseitigung innerhalb der
Verjährungsfrist
Menge: 1,000 psch

**3.3.2.3 Nebenkosten**
*** Zuschlagsposition

#### 3.4 Freianlagen

*Hinweis*
Kalkulationsgrundlagen

anrechenbare Kosten Freianlagen:  25.200 ?
HZ: II

##### 3.4.1 LP 8 - Objektüberwachung (Bauüberw.) und Dokumentation Freianlage

**3.4.1.1 Grundleistungen LP 8 Freianlagen**
Grundleistungen LP 8 Freianlagen

Leistungen gemäß  Anlage 11 (zu § 39 Absatz 4, § 40
Absatz 5) der HOAI (Fassung 2021):

a) Überwachen der Ausführung des Objekts auf
Übereinstimmung mit der Genehmigung oder Zustimmung,
den Verträgen mit ausführenden Unternehmen, den
Ausführungsunterlagen, den einschlägigen Vorschriften
sowie mit den allgemein anerkannten Regeln der Technik
b) Überprüfen von Pflanzen- und Materiallieferungen
c) Abstimmen mit den oder Koordinieren der an der
Objektüberwachung fachlich Beteiligten
d) Fortschreiben und Überwachen des Terminplans unter
Berücksichtigung jahreszeitlicher, bauablaufbedingter
und witterungsbedingter Erfordernisse
e) Dokumentation des Bauablaufes (zum Beispiel
Bautagebuch), Feststellen des Anwuchsergebnisses
f) Mitwirken beim Aufmaß mit den bauausführenden
Unternehmen
g) Rechnungsprüfung einschließlich Prüfen der Aufmaße
der ausführenden Unternehmen
h) Vergleich der Ergebnisse der Rechnungsprüfungen mit
den Auftragssummen einschließlich Nachträgen
i) Organisation der Abnahme der Bauleistungen unter
Mitwirkung anderer an der Planung und Objektüberwachung
fachlich Beteiligter, Feststellung von Mängeln,
Abnahmeempfehlung für den Auftraggeber
j) Antrag auf öffentlich-rechtliche Abnahmen und
Teilnahme daran
k) Übergabe des Objekts
l) Überwachen der Beseitigung der bei der Abnahme
festgestellten Mängel
m) Auflisten der Verjährungsfristen für Mängelansprüche
n) Überwachen der Fertigstellungspflege bei
vegetationstechnischen Maßnahmen
o) Kostenkontrolle durch Überprüfen der
Leistungsabrechnung der bauausführenden Unternehmen im
Vergleich zu den Vertragspreisen
p) Kostenfeststellung, zum Beispiel nach DIN 276
q) Systematische Zusammenstellung der Dokumentation,
zeichnerischen Darstellungen und rechnerischen
Ergebnisse des Objekts
Menge: 1,000 psch

**3.4.1.2 Nebenkosten**
*** Zuschlagsposition

##### 3.4.2 LP 9 - Objektbetreuung Freianlagen

**3.4.2.1 Grundleistungen LP 9 Freianlagen**
Grundleistungen LP 9 Freianlagen

Leistungen gemäß  Anlage 11 (zu § 39 Absatz 4, § 40
Absatz 5) der HOAI (Fassung 2021):

a) Fachliche Bewertung der innerhalb der
Verjährungsfristen für Gewährleistungsansprüche
festgestellten Mängel, längstens jedoch bis zum Ablauf
von 5 Jahren seit Abnahme der Leistung, einschließlich
notwendiger Begehungen
b) Objektbegehung zur Mängelfeststellung vor Ablauf der
Verjährungsfristen für Mängelansprüche gegenüber den
ausführenden Unternehmen
c) Mitwirken bei der Freigabe von Sicherheitsleistungen
Menge: 1,000 psch

**3.4.2.2 Nebenkosten**
*** Zuschlagsposition

#### 3.5 Bauphysik

*Hinweis*
Kalkulationsgrundlagen

anrechenbare Kosten Bauakustik und Wärmschutz  882.700
?
HZ: II

##### 3.5.1 LP 8 - Objektüberwachung Bauphysik

**3.5.1.1 Besondere Leistungen LP 8 Bauphysik - Baustellenkontrollen Akustik und Wärmeschutz**
Besondere Leistungen LP 8 Bauphysik -
Baustellenkontrollen Akustik/ Wärmeschutz

Leistungen gemäß Abschnitt 1.2.2 Anlage 1 (zu § 3
Absatz 1) der HOAI (Fassung 2021):

- Mitwirken bei der Baustellenkontrolle Fachplaner für
Bau- und Raumakustik

inkl. aller Neben- und Reisekosten
Menge: 1,000 d

**3.5.1.2 Besondere Leistungen LP 8 Bauphysik - Messtechnische Prüfung Akustik und Wärmeschutz**
Besondere Leistungen LP 8 Bauphysik - Messtechnische
Prüfung Akustik und Wärmeschutz

Leistungen gemäß Abschnitt 1.2.2 Anlage 1 (zu § 3
Absatz 1) der HOAI (Fassung 2021):

- Messtechnisches Überprüfen der Qualität der
Bauausführung und von Bauteil- oder Raumeigenschaften
Fachplaner für Bau- und Raumakustik

inkl. aller Neben- und Reisekosten
Menge: 1,000 d

#### 3.6 Bauordnungsrechlicher Brandschutz

*Hinweis*
Kalkulationsgrundlagen

Angaben des Auftraggebers

Brandschutz i.A.a. AHO Schriftenreihe Nr. 17

591,11 m² Flächenäquivalent

##### 3.6.1 LP 8 - Objektüberwachung (Bauüberwachung) Brandschutz

**3.6.1.1 Grundleistungen LP 8 Brandschutz**
Grundleistungen LP 8 Brandschutz

Leistungsbild Brandschutz AHO Nr. 17; Abschnitt 1.4

a) Prüfen der Ausführung des Objektes auf prinzipielle
Übereinstimmung mit dem genehmigten Brandschutznachweis
einschließlich der Auflagen aus der Genehmigung an bis
zu drei Begehungseinheiten
b) Einmalige Plausibilitätskontrolle der vorgelegten
Nachweise für geregelte Bauprodukte und Bauarten sowie
Erklärungen zum baulichen Brandschutz
c) Prüfen der Sachverständigenbescheinigungen oder
Sachkundigenbestätigungen hinsichtlich der Feststellung
der Wirksamkeit und Betriebssicherheit für
sicherheitstechnische Anlagen und Einrichtungen
d) Mitwirken bei der Vorbereitung von behördlichen
Prüfungen/Begehungen und Teilnahme daran
e) Erstellen eines Statusberichtes einschließlich
Bewerten der Möglichkeiten für die Inbetriebnahme
Menge: 1,000 psch

**3.6.1.2 Besondere Leistungen LP 8 Brandschutz - Feuerwehrpläne**
Besondere Leistungen LP 8 Brandschutz - Feuerwehrpläne

Erstellen/Anpassen der Feuerwehrpläne
Menge: 1,000 psch

**3.6.1.3 Besondere Leistungen LP 8 Brandschutz - Rettungspläne**
Besondere Leistungen LP 8 Brandschutz - Rettungspläne

- Erstellen/Anpassen der Flucht- und Rettungspläne
Menge: 1,000 psch

**3.6.1.4 Nebenkosten**
*** Zuschlagsposition

### 4 Stundenverrechnungssätze

#### 4.1 Projektleitung

##### 4.1.1 Projektteam

**4.1.1.1 Projektleiter**
Stundenverrechnungssatz Projektleiter
Menge: 1,000 h

**4.1.1.2 stellv. Projektleiter**
Stundenverrechnungssatz stellv. Projektleiter
Menge: 1,000 h

**4.1.1.3 Projektingenieur**
Stundenverrechnungssatz Projektingenieur
Menge: 1,000 h

**4.1.1.4 Fachingenieur Tragwerk**
Stundenverrechnungssatz Fachingenieur Tragwerk
Menge: 1,000 h

**4.1.1.5 Fachingenieur TGA**
Stundenverrechnungssatz Fachingenieur TGA
Menge: 1,000 h

**4.1.1.6 Fachingenieur Freianlagen**
Stundenverrechnungssatz Fachingenieur Freianlagen
Menge: 1,000 h

**4.1.1.7 Fachingenieur Bauphysik**
Stundenverrechnungssatz Fachingenieur Bauphysik
Menge: 1,000 h

**4.1.1.8 Fachingenieur Brandschutz**
Stundenverrechnungssatz Fachingenieur Brandschutz
Menge: 1,000 h

**4.1.1.9 Techniker**
Stundenverrechnungssatz Techniker
Menge: 1,000 h
